# II. BA Kita Seesternchen - Los 3 Dachdeckerarbeite
Angebotsaufforderung (GAEB 90, DA83)
DV-Nummer: 2026GM15
Eröffnung: 21.08.26
Währung: EUR

## 2221_Sanierung Kita Seesternchen - 2. BA
Datum: 28.07.26

*Hinweis*

*Hinweis*
Durch die Stadt Senftenberg wird die Sanierung und
brandschutztechnische Ertüchtigung der Kita
Seesternchen in
der Stralsunder Straße 12 in Senftenberg angestrebt.
In diesem
2. Bauabschnitt soll der südliche Gebäudeflügel sowie
ein
Teilbereich des Verbindungsganges entsprechend der
Sanierung des 1. Bauabschnittes erfolgen. Der im 1.
Bauabschnitt befindliche Hortbereich, der bislang in
die
Sanierung nicht einbezogen wurde, ist hier ebenfalls zu
betrachten und der Sanierung zu unterziehen. Die
Kubatur des
Gebäudeensembles bleibt unberührt. Forderungen an den
Brandschutz und die Barrierefreiheit sind einzuhalten.

1.1 Allgemeine Angaben
Das zu betrachtende Gebäude befindet sich in der Stadt
Senftenberg in der Stralsunder Straße 12. Die Stadt
Senftenberg befindet sich im Landkreis
Oberspreewald-Lausitz
des Landes Brandenburg.
Bei dem zu betrachtenden Gebäude handelt es sich um ein
Bestandsgebäude welches aus zwei zweigeschossigen
parallel
zueinanderstehenden Gebäudeteilen besteht, welche über
einen eingeschossigen Zwischenbau miteinander verbunden
sind und über Flachdächer verfügen. Das Gebäudeensemble
hat eine Nord-West / Süd-Ost Ausrichtung. Jeder
Gebäudeteil
verfügt über einen separaten Eingang. Im Innenbereich
sind alle
Gebäudeteile über Flure miteinander verbunden. Der
Gebäudekomplex ist nicht unterkellert.
Bei dem zu betrachtenden Gebäude handelt es sich um
einen
Massivbau welcher als Pfosten-Riegel-System errichtet
wurde.
Sämtliche Wände bestehen aus Stahlbetonwandplatten.
Einige
später errichtete Innenwände wurden aus Trockenbau
hergestellt. Die tragenden Stützen bestehen aus
Stahlbeton,
ebenso die Geschossdecke und die Unterzüge.
Als Dachtragwerk wurden Dachkassettenplatten aus
Stahlbeton
verwendet. Die Dachflächen der Gebäude verfügen über
Durchdringungen technischer Einbauten, wie
Entlüftungsleitungen. Die Außenwände wurden mit einem
Wärmedämmverbundsystem versehen. Die Dächer wurden als
Flachdächer mit Innenentwässerung errichtet. Die
Dachdeckung besteht aus Bitumenbahndeckung. Das Gebäude
wurde 1983 errichtet.

1.2 Geplante auszuführende Arbeiten
Die gesamte Dachfläche des Gebäudeteil 2 wird als
gedämmtes Flachdach ausgeführt. Zunächst ist der
vorhanden
Dachaufbau abzubrechen und zu entsorgen. Die vorhandene
Betondecke ist zu reinigen und mit eine Dampfsperre zu
versehen. Darauf erfolgt die Verlegung der
Grunddämmung in
einer Stärke von 18 cm. Zur Herstellung des notwendigen
Gefälles sind Dachreiter auf der Dachfläche anzuordnen.
Abschließend ist die Dachfläche mit einer zweilagigen
Bitumenschweißbahn zu belegen. Zur Verlegung des
Dachrandabschlussprofils ist umlaufend eine Schalung
bzw.
Kantholz zu verlegen, auf dem die OSB Platte
aufgebracht wird.
Hierbei ist der Attikakopf ebenso vollflächig zu
belegen. Für die
Abluft aus der Schmutzwasserleitung sind
Überdachentlüfter
anzuordnen. Die Dachabläufe der Innenentwässerung sind
ebenfalls zu erneuern und mit der Dachabdichtung
anzuarbeiten. Als Absturzsicherung sind Anschlagpunkte
mit
Seilsicherung auf der Dachfläche zu montieren. Bei der
Dachdecke handelt es sich um eine Rippendecke mit
flachem
Betonspiegel. Die Befestigung muss vorsichtig durch
die Decke
mit Rückverankerung erfolgen.
Abschließend wird der Attikakopf mit einem
Dachrandabschlussprofil mit Sichtblende versehen.

1.3 Auszuführende Vorarbeiten
Baugrund und Vermessung
- Entfällt -

Kampfmittelberäumung
- entfällt -

Erdarbeiten
- entfällt -

Beweissicherung
- nur zu Zwecken der Eigenüberwachung -

Ausgeführte Leistungen / Vorleistungen anderer
Medienträger
- entfällt -

Gleichzeitig laufende Bauarbeiten / Parallelarbeiten
anderer
Medienträger
- entfällt -

Entwässerung von Baugruben
- entfällt -

*Hinweis*
2.1 Lage der Baustelle
Die Baumaßnahme befindet sich in der Stadt
Senftenberg. Das
Grundstück der Kita Seesternchen befindet sich an der
Stralsunder Straße. Die Zufahrt zum Grundstück erfolgt
über die
Stralsunder Straße, welche sich in einem Wohngebiet mit
überwiegender Plattenbauweise befindet. Die Zufahrt zum
Grundstück erfolgt über Anliegerstraßen. Der AN hat
sich über
die Örtlichkeit der Baustelle zu informieren.

2.2 Vorhandene öffentliche Verkehrswege
Der Baustellenbereich ist über das öffentliche
Straßennetz
innerhalb der Ortslage Senftenberg zu erreichen.

2.3 Zugänge und Zufahrten
Es besteht die Möglichkeit das Grundstück mit kleinen
Fahrzeugen zu befahren, Wendemöglichkeiten sind bedingt
vorhanden. Nach Ende der Baumaßnahme ist der Urzustand
der Zufahrt wiederherzustellen. Verschmutzungen
angrenzender öffentlicher Straßen durch Baufahrzeuge
sind
umgehend zu beseitigen.

2.4 Anschlussmöglichkeiten an Ver- und
Entsorgungsleitungen
Anschlussmöglichkeiten an Ver- und
Entsorgungsleitungen ist
Sache des AN. Strom und Wasser liegen an. Die
Einweisung
erfolgt durch den Auftraggeber.

2.5 Lager- und Arbeitsplätze
Baustelleneinrichtung, Lagerflächen zur
Zwischenlagerung von
Material usw. sind vor Baubeginn mit dem AG
abzuklären. Nach
Ende der Baumaßnahme ist der Urzustand der Lagerplätze
wiederherzustellen. Bedingt durch begrenzte Flächen
auf dem
Grundstück sind Lagerflächen auf dem gegenüberliegenden
Grundstück der Feuerwehr einzurichten.

2.6 Baugrundverhältnisse
Für das betreffende Baugebiet liegt ein
Baugrundgutachten vom
14. März 2018 vor.
Demnach stehen 0,30 bis 0,50 m mächtige Auffüllungen
aus
Kiesen und Mittelsanden mit an. Der gewachsene Boden
setzt
sich aus enggestuften Fein-, Mittel- und Grobsanden
zusammen. Bis zur Erkundungstiefe von 2 m wurde kein
Grund-
und Schichtenwasser angetroffen.
Die Vermessung des Grundstückes sowie die Ermittlung
der
Geschosshöhen erfolgte durch ein Vermessungsbüro mit
Stand
vom 18.07.2019.

2.7 Schutzbereiche und Objekte, Ausgleichs- und
Ersatzmaßnahmen
Lärmschutzmaßnahmen
- entfällt

Immissionsschutzmaßnahmen
Alle entsprechenden Bestimmungen des
Bundesimmissionsschutzgesetzes (BImSchG) sind zu
beachten. Die Bauarbeiten sind vom Auftragnehmer so
durchzuführen, dass Umweltbeeinträchtigungen und
Belästigungen Dritter durch Baubetrieb und Transporte
soweit
wie möglich vermieden werden. Es wird besonders auf die
Einhaltung der Baumaschinenlärmverordnung hingewiesen.

Maßnahmen in Wasserschutzgebieten
- entfällt -

Natur- und Landschaftsschutzgebiete
- entfällt -

Biotopschutzmaßnahmen
- entfällt -

Geschützte Bäume und Flurgehölze
- entfällt -

Ausgleichs- und Ersatzmaßnahmen zum Schutz von Natur
und
Landschaft
- entfällt -

Eingriff in den Wurzelbereich von Bestandsbäumen
- entfällt -

Denkmale
- entfällt -

Bodendenkmalpflege
Bei den Erdarbeiten wird die Maßnahme archäologisch
begleitet.-

Baudenkmalpflege
- entfällt

Grenzsteine, Trigonometrische Punkte, Nivellement- und
Höhenfestpunkte
- entfällt

Militärische Bereiche
- entfällt

*Hinweis*
3.1 Versorgungs- und Entsorgungsleitungen
- entfällt -

3.2 Schutz- und Leiteinrichtungen
- entfällt -

3.3 Öffentlicher Verkehr im Baubereich
Die Baumaßnahme grenzt direkt an eine öffentliche
Straße an.

3.4 Arbeitssicherheit
Die derzeit gültigen Unfallverhütungs- und
Sicherheitsvorschriften sind zu beachten.
Gegebenenfalls ist die
erforderliche Schutzausrüstung zu tragen. In
Verantwortung des
AN sind vor Aufnahme der Tätigkeiten die zutreffenden
Vorschriften zu unterweisen.

*Hinweis*
4.1 Verkehrsführung, Verkehrssicherheit
Grundsätzlich gelten für sämtliche
Verkehrssicherungsmaßnahmen die StVO in der derzeit
gültigen Fassung und die vom Bundesminister für Verkehr
herausgegebenen Richtlinien für die Sicherung von
Arbeitsstellen an Straßen (RSA) in der aktuell
gültigen Fassung.
Die Zufahrt der Anlieger und des Rettungsverkehrs
(Feuerwehr,
Krankenwagen, usw.) zu den umliegenden Grundstücken
muss
jederzeit gewährleistet werden.
Notwendige Einschränkungen sind auf das Mindestmaß zu
begrenzen. Die Aufwendungen werden nicht gesondert
vergütet
und sind in die Einheitspreise einzurechnen.

4.2 Stoffe, Bauteile
Alle vom Baubetrieb zu liefernden Materialien müssen
den
Normen entsprechen und zugelassen sein. Die Prüfung der
Zertifikate behält sich der Auftraggeber vor. Bei der
Abnahme
sind die Zertifikate und Liefernachweise vollständig
an den AG
zu übergeben.
Die Baustoffe sind entsprechend den Angaben im
Langtext und
Baustoffverzeichnis auszuwählen. Besonders alle
sichtbaren
Kanten und Flächen müssen eine sehr gute Qualität
besitzen
und keine Ausplatzungen haben. Minderwertiges Material
darf
nicht eingebaut werden und ist an den Hersteller
zurückzusenden.

4.3 Sicherungsmaßnahmen
Auf Grund vorhandener Nutzung ist während der Bauzeit
sind
erforderliche Absperrungen und Sicherungsmaßnahmen
vorzusehen.

4.4 Bauablauf
Zusammenwirken mit anderen Unternehmen
Gleichzeitig laufende Arbeiten mit anderen Firmen
bestehen im
Zusammenhang mit der Fassade. Der AN hat sich über die
Örtlichkeit der Baustelle zu informieren. Die Arbeiten
erfolgen im
Nutzungszustand der Einrichtung.
Der Beginn der Ausführung für die Dacharbeiten ist mit
Zugang des Auftragsschreibens geplant. Die Umsetzung
der Maßnahme soll bis 51. KW 2026 erfolgt sein.
Der genehmigte Ablaufplan wird Vertragsbestandteil.
Jegliche Unterbrechungen / Verzögerungen im Bauablauf
sind
dem AG bzw. dessen Beauftragten umgehend anzuzeigen.
Betriebsbedingte Unterbrechungen (Betriebsurlaub etc.)
sind
rechtzeitig anzumelden und bedürfen der Genehmigung
durch
den AG.
Durch den AN schuldhaft verursachte Bauverzögerungen
und
daraus resultierende Mehrauf-wendungen jeder Art,
gehen zu
Lasten des AN.

4.5 Wasserhaltung
- entfällt -

4.6 Baubehelfe
- entfällt -

4.7 Stoffe, Bauteile, Lieferzeiten
- entfällt -

Lieferzeiten
- entfällt -

4.8 Abfälle
Die Abfälle sind entsprechen der
Abfallschlüsselnummern zu
entsorgen, die Auflagen und Hinweise aus der
Baugenehmigung zum Abfallrecht sind einzuhalten.

4.9 Winterbau
- entfällt -

4.10 Vermessungsleistungen, Aufmaßverfahren /
Abrechnung
Aufwendungen für die Erstellung des Aufmaßes sind
Nebenkosten und werden nicht gesondert vergütet.
Aufmaßblätter / Taglohnscheine sind durchlaufend zu
nummerieren. Auf jedem Aufmaßblatt / Taglohnschein
sind die
Positionsnummer des Auftrags-LV und der zugehörige
Kurztext
sowie in Stichworten der Abrechnungsabschnitt zu
vermerken.
Ggf. sind ergänzende Skizzen anzufertigen. Die
Dokumentationen mehrerer Positionen auf einem
Aufmaßblatt /
Taglohnschein wird zugelassen. Auf den einzelnen
Aufmaßblättern sind lediglich die gemessenen Ansätze zu
vermerken. Ausrechnungen sowie der Verweis auf
ausgerechnete Zwischenergebnisse sind in Aufmaßen nicht
zulässig. Je Aufmaßblatt sind drei Fertigungen
(1xPapier AG;
1xPapier Planungsbüro; 1xPDF AG) an den AG bzw. dessen
Beauftragten zu übergeben. Die Mengenermittlungen sind
auf
separaten Zusammenstellungen anzufertigen. Sie sind den
Rechnungen in dreifacher Fertigung (1xPapier AG;
1xPapier
Planungsbüro; 1xPDF AG) beizufügen.
Rechnungen sind gemäß den Positionsnummerierungen des
zugehörigen Auftragsleistungs-verzeichnisses in
aufsteigender
Positionsfolge zusammenzustellen.
Die Kurztexte müssen dem Auftrags-LV entsprechen. Je
Titel
(Abschnitt) sind Zwischensummen auszuweisen. Die
Rechnungen sind in dreifacher Fertigung (1xPapier AG;
1xPapier Planungsbüro; 1xPDF AG) bei AG 1-fach und
zugleich
bei dessen Beauftragten 2-fach zur Prüfung
einzureichen.
Stundenlohnarbeiten und Leistungen aus
Bedarfspositionen
sind nur auf ausdrückliche Anweisung des AG bzw. der
Bauüberwachung auszuführen und nach deren Ausführung
durch die Bauleitung bestätigen zu lassen.
Die prüffähige Schlussrechnung ist spätestens 30 Tage
nach
Bauende der Bauüberwachung zu übergeben. Die Summe der
Abschlagsrechnungen darf 90 % der Endsumme nicht
überschreiten.

4.11 Prüfungen und Nachweise
Eignungsprüfungen
Die nach den Zusätzlichen Technischen
Vertragsbedingungen
vom Auftragnehmer vorzulegenden Eignungsprüfungen sind
rechtzeitig dem Auftraggeber zu übergeben.
Es ist Sache des AN, die Eigenkontrolle für alle in den
Leistungsbeschreibungen aufgeführten Gewerke
abzusichern.
Der AN benennt den zuständigen Bauleiter und den
Aufsichtsführenden Vorarbeiter / Polier auf der
Baustelle
schriftlich vor Beginn der Arbeiten. Der Wechsel des
Aufsichtspersonals ist dem AG unverzüglich schriftlich
mitzuteilen und zu begründen.
Subunternehmer für Leistungen, die der AN nicht
unmittelbar
selbst erbringt, sind im Formblatt NAN mit
Angebotsabgabe zu
benennen. Bezüglich Qualitätssicherung gelten die
vorgenannten Kriterien. Änderungen von
Nachauftragnehmern
sind dem AG unmittelbar schriftlich anzuzeigen und zu
begründen.
Der Bauablauf ist mittels Bautagebuch täglich zu
dokumentieren. Die Berichte sind dem AG oder dessen
Beauftragten mind. wöchentlich zur Kontrolle
vorzulegen. Die
vorgesehenen Kontrollprüfungen ersetzen die Maßnahmen
im
Zuge der Eigenkontrolle nicht. Ort und Zeitpunkt der
Probenahme bzw. Bemusterung werden durch den AG oder
dessen Beauftragten festgelegt sofern in den
nachfolgenden
Leistungsbeschreibungen nichts Gegenteiliges festgelegt
wurde.
Originalurkunden der Prüfungen sind der Bauleitung
baldmöglichst unaufgefordert zu übergeben. Zeichnet
sich bei
der Beprobung/Bemusterung ab, dass die notwendigen
Kennwerte nicht erreicht werden, so ist die Bauleitung
umgehend in Kenntnis zu setzen

Eigenüberwachungsprüfungen
- entfällt -

Kontrollprüfungen
- entfällt -

Dokumentation (Lieferscheine, Zertifikate, Nachweise)
Ist als Schlussdokumentation zu übergeben.

*Hinweis*
5.1 Vom Auftraggeber zur Verfügung gestellte
Ausführungsunterlagen

Nach Zuschlagserteilung werden dem Auftragnehmer die
Ausführungsunterlagen 1-fach (1xPapier, 1xPDF) zur
Verfügung
gestellt.

5.2 Vom Auftragnehmer zu erstellende bzw. zu
beschaffende und ggf. fortzuschreibende
Ausführungsunterlagen
Zahlungsplan
Gewerkebezogener Terminplan

*Hinweis*
6.1 Zusätzliche Technische Vertragsbedingungen
Anzuwendende Normen
Vor und während der Baudurchführung sind alle
einschlägigen
Unfallverhütungsvorschriften, die einschlägigen
DIN-Vorschriften sowie Technische Vorschriften und
Richtlinien
in der derzeit gültigen Fassung zu beachten.

6.2 Sonstige anzuwendende technische Regelwerke
VOB Verdingungsordnung für Bauleistungen Teil C (DIN -
in der
derzeit gültigen Fassung)
DIN 1960 Allgemeine Bestimmungen für die Vergabe
DIN 1961 Allgemeine Vertragsbedingungen für die
Ausführung
DIN 18299 Allgemeine Regelung für Bauarbeiten jeder Art
DIN 18338 Dachdeckungs- und Dachabdichtungsarbeiten
DIN 18339 Klempnerarbeiten

### Unbenannt 01 Kita Seesternchen 2. BA - Los 3 Dachabdichtungsarbeiten

#### Unbenannt 01.01 Baustelleneinrichtung

**01.01.0001 Baustelleneinrichtung einrichten, vorhalten, räumen**
Geräte,Werkzeuge und sonstige Betriebsmittel, die zur
Durchführung der Bauleistungen erforderlich sind, auf
die
Baustelle bringen, bereitstellen und soweit der
Geräteeinsatz
nicht gesondert vergütet wird, betriebsfertig
aufstellen
einschließlich der dafür notwendigen Arbeiten und nach
Beendigung der Arbeiten wieder beräumen. Vorhandene
Pflasterflächen, Borde und Bewuchs sind zu schützen.
Herstellen der erforderlichen festen Anlagen.
Baubüros, Unterkünfte, Werkstätten, Lagerschuppen,
Bautreppe und dgl., soweit erforderlich,
antransportieren,
aufbauen und einrichten.
Strom-, Wasser-, Fernsprechanschlüsse sowie
Entsorgungseinrichtungen und dgl. für Baustelle, soweit
erforderlich, herstellen und deren erforderlicher
Mietgebühren
einkalkulieren.
Die Container für die Entsorgung sind innerhalb des
Baustellenbereiches abzustellen. Oberbodenarbeiten
einschl.
Beseitigen von Aufwuchs für die Baustelleneinrichtung,
soweit
erforderlich, ausführen.
Falls erforderlich sind die Kosten für die
verkehrsrechtliche
Anordnung in den Pauschalpreis einzurechnen. Kosten für
Vorhalten, Unterhalten und Betreiben der Geräte,
Anlagen und
Einrichtungen einschl. Mieten, Pacht, Gebühren und dgl.
werden nicht mit dieser Pauschale, sondern mit den
Einheitspreisen der betreffenden Teilleistungen
vergütet.
Straßen und Wege sind je nach Verschmutzung regelmäßig
zu
reinigen. Nach Beendigung der Arbeiten ist die
Baustelleneinrichtung zu räumen, das gesamte
Baugelände im
Urzustand wiederherzustellen.
Menge: 1,000 psch

**01.01.0002 Bekleidung Witterungsschutz-Dachfläche Plane konfektioniert Unterkonstr. Aussteifung Befestigung Rahmen Leichtmetall UK Holz vorhalten**
Witterungsseitige Bekleidung der Dachflächen der
Witterungsschutz-Einhausung mit konfektionierten
Planen, Dicke 0,6 mm, für Arbeiten am Flachdach,
einschl. Unterkonstruktion, Aussteifung und
Befestigung, Unterkonstruktion aus Holz, vorhalten,
mehrfach umsetzen, Vorhaltedauer 8 Wochen.
Menge: 150,000 m2

**01.01.0003 Stundenlohnarbeit / Vorarbeiter/-in**
Stundenlohnarbeiten durch Arbeitskräfte auf Anordnung
des AG ausführen. Der Verrechnungssatz für die
jeweilige Arbeitskraft umfasst sämtliche Aufwendungen
wie Lohn- und Gehaltskosten, Lohn- und
Gehaltsnebenkosten, Zuschläge, lohngebundene und
lohnabhängige Kosten, sonstige Sozialkosten,
Gemeinkosten, Wagnis und Gewinn.
Für Arbeiten die in den Hauptpositionen nicht erfasst
sind. Stundenlohnarbeiten für Vorarbeiter/-in.
Menge: 1,000 h

**01.01.0004 Stundenlohnarbeit / Fachwerker/-in**
Stundenlohnarbeiten durch Arbeitskräfte auf Anordnung
des AG ausführen. Der Verrechnungssatz für die
jeweilige Arbeitskraft umfasst sämtliche Aufwendungen
wie Lohn- und Gehaltskosten, Lohn- und
Gehaltsnebenkosten, Zuschläge, lohngebundene und
lohnabhängige Kosten, sonstige Sozialkosten,
Gemeinkosten, Wagnis und Gewinn.
Für Arbeiten die in den Hauptpositionen nicht erfasst
sind. Stundenlohnarbeiten für Fachwerker/-in.
Menge: 1,000 h

**01.01.0005 Stundenlohnarbeit / Helfer/-in**
Stundenlohnarbeiten durch Arbeitskräfte auf Anordnung
des AG ausführen. Der Verrechnungssatz für die
jeweilige Arbeitskraft umfasst sämtliche Aufwendungen
wie Lohn- und Gehaltskosten, Lohn- und
Gehaltsnebenkosten, Zuschläge, lohngebundene und
lohnabhängige Kosten, sonstige Sozialkosten,
Gemeinkosten, Wagnis und Gewinn.
Für Arbeiten die in den Hauptpositionen nicht erfasst
sind. Stundenlohnarbeiten für Helfer/-in.
Menge: 1,000 h

#### Unbenannt 01.02 Dachsanierung

**01.02.0001 Abdichtung Flachdach Bitumenbahn D 8mm abbrechen v.Hand laden LKW AN**
Abbruch der Abdichtung an Flachdach, Bitumenbahn,
2-lagig, Gesamtdicke der Abdichtungsbahnen 8 mm,
geschweißt, im Rahmen einer Totalabbruchmaßnahme,
Arbeitshöhe bis 6,5 m,
Abbruch von Hand/mit handgeführten Kleingeräten,
Ausführung erschütterungsarm DIN 4150, ohne
Wasserfreisetzung, aufgenommene Stoffe zur Entsorgung
sortieren, sammeln, im Behälter des AN lagern,
Behältergröße nach Wahl des AN, auf LKW des AN laden,
die
Entsorgung
wird gesondert vergütet, Einstufung als teerfreie
Stoffe gemäß
Beprobung, Mengenermittlung nach Wiegekarte.
Menge: 380,000 m2

**01.02.0002 Dämmung auf Decke PS-Hartschaum abbrechen 0,1kN/m3 D 12 cm v.Hand**
Abbruch der Dämmung auf Decke, Dämmschicht aus
Polystyrol-Hartschaum, als Platte, lose verlegt, im
Rahmen einer Totalabbruchmaßnahme, Wichte des
Abbruchstoffes DIN EN 1991-1-1 0,1 kN/m3,
Abbruchdicke '12' cm, Ausführung auf Dachfläche,
Arbeitshöhe bis 6 m,
Abbruch von Hand/mit handgeführten Kleingeräten,
Ausführung erschütterungsarm DIN 4150, ohne
Wasserfreisetzung,
aufgenommene Stoffe sammeln, auf LKW des AN laden,
Abfall ist nicht gefährlich, nicht schadstoffbelastet,
die Entsorgung wird gesondert vergütet.
Menge: 380,000 m2

**01.02.0003 Sperrschicht Flachdach Bitumenbahn einlagig D 3 - 4 mm abbrechen nicht schadstoffbelastet v.Hand Stoffe laden LKW AN ges.Vergüt.Entsorg.**
Abbruch der Dampfsperre an Flachdach, Bitumenbahn,
einlagig, Bahnendicke über 3 bis 4 mm, verklebt, im
Rahmen
einer Totalabbruchmaßnahme, nicht schadstoffbelastet,
Abfall
ist nicht gefährlich,
Abbruch von Hand/mit handgeführten Kleingeräten,
Ausführung
staubarm TRGS 559, aufgenommene Stoffe sammeln, auf
LKW des AN laden,
die Entsorgung wird gesondert vergütet.
Menge: 380,000 m2

**01.02.0004 Untersuchung Abfalldeklaration**
Untersuchung zur Abfalldeklaration nach LAGA-Merkblatt
20,
Tabelle II.1.4-4 Untersuchungsprogramm für die
Bewertung von
schadstoffbelasteten Gebäuden, Bauteilen oder
Bauschutt vor
der Aufbereitung, Untersuchung im Feststoff aus
Behältern,
abgerechnet wird nach Anzahl Laborberichte, einschl.
Bewertung der Analyseergebnisse, incl. Probenahme.
Beprobung Dachpappe und Dämmschicht
Menge: 2,000 St

**01.02.0005 Abfall nicht gefährlich AVV170302 MKW PAK LKW AN transp. entsorgen**
Bau- und Abbruchabfälle, Bitumengemische, Kohlenteer
und teerhaltige Produkte, nicht gefährlich,
Abfallschlüssel nach
AVV
(Abfallverzeichnis-Verordnung) 170302 Bitumengemische,
schadstoffbelastet,
Abfall eingestuft als teerfrei, gemäß Beprobung
in Behälter auf Fahrzeug lagernd, mit LKW des AN
transportieren, max. Gesamtgewicht ohne Beschränkung,
zur Beseitigungsanlage,
die Entsorgungsgebühren werden gegen Nachweis vergütet.
Menge: 9,500 t

**01.02.0006 Abfall gefährlich AVV170603* schadstoffbelastet, mit LKW des AN transp.**
Bau- und Abbruchabfälle,
gefährlich, Abfallschlüssel nach AVV
(Abfallverzeichnis-Verordnung) 170603* Dämmstoff auis
Styropor, vernässt, schadstoffbelastet, Schadstoff
HBCD,
in Behälter auf Baustelle lagernd, mit LKW des AN
transportieren, entsorgen, Behältergröße nach Wahl des
AN,
zur Beseitigungsanlage, Transportweg bis 50 km,

Anlage (Bezeichnung/Ort)
'....................................................'
vom Bieter einzutragen,

Entsorgungsnachweis gemäß Nachweisverordnung ist
erforderlich, Vergütung der Entsorgung übernimmt AN,
Mengenermittlung nach Wiegekarte.
Menge: 47,000 m3

**01.02.0007 Ablauf von Dachflächen ausbauen DN100**
Ablauf von Dachflächen ausbauen, Durchmesser 100 mm,
anfallende Stoffe sammeln und fachgerecht entsorgen.
Menge: 4,000 St

**01.02.0008 Rohrdurchgang ausbauen NW 100mm**
Rohrdurchgang von Dachflächen ausbauen, Durchmesser 100
mm, anfallende Stoffe sammeln und fachgerecht
entsorgen.
Menge: 12,000 St

**01.02.0009 Attikaabdeckung einschl. Unterkonstruktion ausbauen**
Ausbauen der Attikaabdeckung, einschl.
Unterkonstruktion aus
Holz sowie aller
Befestigungsmittel, aus Aluminium, Arbeitshöhe bis 6 m,
anfallende Stoffe im Behälter des AN sammeln und
fachgerecht
entsorgen.
Menge: 96,000 m

**01.02.0010 Untergrund reinigen Dampfsperre**
Reinigen des Untergrundes aus Dampfsperre von grober
Verschmutzung, von Klebstoff-/Spachtelresten,
Dämmstoffresten, festhaftend, Untergrund geneigt,
Neigung bis
5 Grad, aufgenommene Stoffe sammeln, im Behälter des AN
lagern, Behältergröße nach Wahl des AN, auf LKW des AN
laden, Abfall ist nicht gefährlich, nicht
schadstoffbelastet, die
Entsorgung wird gesondert vergütet.
Menge: 380,000 m2

**01.02.0011 Voranstrich Flachdach Bitumenemulsion**
Voranstrich für Flachdach, aus Bitumenemulsion,
Auftrag durch
Rollen, auf Untergrund Dampfsperre aus Bitumenbahn.
Menge: 380,000 m2

**01.02.0012 Luftdichtheits-diffusionsd.Schicht Bitumenbahn Al+V60S4 punkt-streifenw kalt kleben**
STLB-Bau 2026-04 021
Dampfsperre als Luftdichtheits- und diffusionsdichte
Schicht
sd-Wert größer gleich 1500 m DIN 4108-3, DIN 4108-7,
für
Dachkonstruktion, nicht belüftet, Dachneigung bis 5
Grad, aus
Bitumenbahnen, Bitumen-Schweißbahn mit
Aluminiumbandeinlage DIN EN 13970 - Al + V 60 S4 mit
Aluminiumbandeinlage und Glasvlieseinlage 60 g/m2,
punkt-
oder streifenweise kalt kleben.
Menge: 380,000 m2

**01.02.0013 KVH-NSI liefern Fichte/Tanne technisch getrocknet C24 B 14 cm H 6 - 20 cm**
Konstruktionsvollholz, nicht sichtbar, nur liefern,
Holzart Fichte/Tanne, technisch getrocknet DIN 68800-2,
Gebrauchsklasse 1 DIN 68800-1, ohne chemischen
Holzschutz, Festigkeitsklasse C 24 DIN EN 1995-1-1,
Sortierklasse S 10 DIN 4074-1, Keilzinkung zulässig,
herzgetrennt DIN 68365, mittlere Holzfeuchte 15 % (+/-
3 %), zulässige Abweichung vom Querschnitt +/- 1 mm,
Breite 14 cm, Höhe über 6 bis 20 cm, Einzellänge bis
6 m, für Erhöhung der Attika.
Menge: 2,000 m3

**01.02.0014 Abbinden Aufstellen/Verlegen KVH-NSI Fichte techn.getrocknet B 12 cm H 20 cm Wandkonstruktion**
STLB-Bau 2026-04 016
Abbinden und Aufstellen oder Verlegen des
Konstruktionsvollholzes, nicht sichtbar, Holzart
Fichte, technisch
getrocknet DIN 68800-2, Breite 12 cm, Höhe 20 cm, als
Wandkonstruktion, Anschlüsse mit Verbindungen aus
Stahlteilen werden gesondert vergütet, Auflager aus
Holz.
Menge: 96,000 m

**01.02.0015 Dachschalung Attika OSB OSB/3 D 22 mm**
Dachschalung Attika, als Unterlage für Dachabdichtung,
aus
OSB-Platten DIN EN 13986, Plattentyp OSB/3 DIN EN 300,
Dicke 22 mm, Untergrund Holz, Befestigung mit Nägeln.
Menge: 38,000 m2

**01.02.0016 Dampfsperre Bitumenbahn Al+G200S4**
STLB-Bau 2021-10 020
Dampfsperre als diffusionsdichte Schicht sd-Wert
größer gleich
1500 m DIN 4108-3, für belüftetes Dach, aus
Bitumenbahnen,
Bitumen-Schweißbahn mit Aluminiumbandeinlage DIN EN
13970 - Al + G 200 S4 mit Aluminiumbandeinlage und
Glasgewebeeinlage 200 g/m2, punkt- oder streifenweise
verschweißen, Nähte und Stöße verkleben/verschweißen.
Menge: 380,000 m2

**01.02.0017 Wärmedämmschicht Flachdach PS-Hartschaum EPS DAA dh 0,032W/(mK) D 140 mm**
STLB-Bau 2026-04 021
Wärmedämmschicht als Flachdachdämmung, für nicht
belüftetes Dach, aus Polystyrol-Hartschaum in Platten,
EPS DIN
EN 13163, Anwendungsgebiet DIN 4108-10 DAA, hohe
Druckbelastbarkeit - dh, Bemessungswert der
Wärmeleitfähigkeit max. 0,032 W/(mK), Nennwert der
Wärmeleitfähigkeit max. 0,031 W/(mK), Baustoffklasse
DIN
4102-1 B2 (normalentflammbar), Dicke 140 mm, mit
Stufenfalz,
wärmeaktivierbare Verklebung auf vorh. Dampfsperre.
Menge: 380,000 m2

**01.02.0018 EPS-Dachreiter 7,20 m**
EPS-Dachreiter aus Polystyrol-Hartschaum od. glw.,
unkaschiert,
(EPS 035 DAA dh), nach DIN EN 13163 und DIN V 4108-10,
Anwendungsgebiet DAA dh, Wärmeleitfähigkeitsstufe 035,
Baustoffklasse E nach DIN EN 13501-1,
nach Verlegeplan so verlegen, dass ein stetiges
Gefälle entsteht.
Die Gefälleplatten sind dichtgestoßen und mit dem
Untergrund
aus EPS Dämmplatten verklebt.
DAA dh = Flachdachdämmung, hohe Druckbelastung.
HBCD-frei (Hexabromcyclododecan)
Längsgefälle: 1,25 %
Quergefälle: 6,00 %
Plattenformat 100/100 cm
Hinweis: Die Festlegung zum Einbau der Dachreiter
erfolgt nach Freilegen der Bestandskonstruktion
zusammen mit der Bauleitung.
Menge: 80,000 m2

**01.02.0019 Zulage für Herstellung Kehle/Grate**
Zulage zur Vorposition für die Herstellung von Kehlen
und
Graten durch zuschneiden der Platten / Anarbeitung  zum
Ablauf.
Menge: 140,000 m

**01.02.0020 Wärmedämmschicht Dachabdichtung anpassen Durchführung Durchm. 10 - 25 cm**
STLB-Bau 2026-04 021
Wärmedämmschicht für Abdichtung von Dächern anpassen,
Durchführung rund, Durchmesser über 10 bis 25 cm.
Menge: 16,000 St

**01.02.0021 Ausgleichsschicht Schüttung Perlit D 30 mm**
STLB-Bau 2026-04 039
Ausgleichsschicht als Schüttung, bei größeren
Unebenheiten,
aus Perlit, einbauen, lose geschüttet,
mittlere Dicke '30' mm.
Menge: 30,000 m2

**01.02.0022 Dachabdichtung FLK 2K-PUR BROOF Einlage 110 g/m² D 2,1 mm**
STLB-Bau 2026-04 021
Abdichtung von Dächern, mit Flüssigkunststoff mit
Europäischer
Technischer Zulassung ETAG 005, 2-komponentig auf
PUR-Basis, DIN 18531-1 und DIN 18531-3, für nicht
genutzte
Dächer, Neigung größer gleich 2 %, Anforderungen
hinsichtlich
Widerstandsfähigkeit gegen Flugfeuer und strahlende
Wärme B
ROOF, Dauerhaftigkeit W3, Nutzlastklasse P4,
Temperaturbeständigkeit TL3/TH3, aufbringen im
Streichverfahren, mit Einlage nach Zulassung, mind.
110 g/m2,
Dicke der Abdichtung mind. 2,1 mm, Farbton anthrazit,
einschl.
Grundierung, Untergrund Bitumenbahn.
Menge: 5,000 m2

**01.02.0023 Dachabdichtung BROOF 2lagig Bitumen-Schweißbahn PV200S5 vollfl schweißen Polymerbitumen-Schweißbahn PYE-G200S5 vollfl schweißen**
STLB-Bau 2026-04 021
Abdichtung von Dächern, DIN 18531-1 und DIN 18531-3,
für
nicht genutzte Dächer, Neigung größer gleich 2 %,
Anforderungen hinsichtlich Widerstandsfähigkeit gegen
Flugfeuer und strahlende Wärme B ROOF, 2-lagig,
1. Lage aus Bitumen-Schweißbahnen DIN EN 13707 PV 200
S5
mit Polyestervlieseinlage 200/250 g/m2, Anwendungstyp
DIN/TS 20000-201 DU, vollflächig schweißen,
2. Lage aus Polymerbitumen-Schweißbahnen DIN EN 13707
PYE - G 200 S5 mit Glasgewebeeinlage 200 g/m2,
Anwendungstyp DIN/TS 20000-201 DO, vollflächig
schweißen,
mit werkseitiger Abstreuung aus Schiefersplitt.
Menge: 380,000 m2

**01.02.0024 Dachrandabschlussprofil vorgefertigt Alu D 0,7 mm 2 x rückgekantet H 100 mm Zuschnitt-B 600 - 750 mm**
STLB-Bau 2026-04 022
Dachrandabschlussprofil, vorgefertigt, aus Aluminium
DIN EN
485 und DIN EN 507, beschichtet, Dicke 0,7 mm,
zusätzlich 2 x
rückgekantet, Blendenhöhe 100 mm, Zuschnittbreite über
600
bis 750 mm, befestigen mit Haltestreifen, Untergrund
Holzwerkstoff, Nahtausbildung gestoßen und hinterlegt.
Menge: 96,000 m

**01.02.0025 Dachrandabschlussproil als Außenecke**
Rechtwinklig geschweißte Eckformteile für
Dachrandabschlussprofil als Außenecken, Material wie
zuvor
beschrieben, nach Herstellervorschrift fachgerecht
montieren.
Menge: 4,000 St

**01.02.0026 Befestigung Dachabdichtung Dachrand Linienbefestigung Verbundblech Zuschnitt-B 60 mm**
STLB-Bau 2026-04 021
Befestigung der Dachabdichtung aus
Kunststoff-/Elastomerbahnen zur Aufnahme horizontaler
Kräfte,
DIN 18531-3, an Dachrändern, als Linienbefestigung, mit
Verbundblech, Zuschnittbreite 60 mm.
Menge: 96,000 m

**01.02.0027 Flachdachentlüfter Strangentlüfter PVC-U Dämmhülse NW 100 mm L 700 mm**
STLB-Bau 2026-04 021
Flachdachentlüfter als Strangentlüfter aus
Polyvinylchlorid
(PVC-U), mit Dämmhülse, Nennweite 100,
Länge '700' mm, 2-teilig, mit Klebeflansch,
Anschließen von
Dampfsperre, Wärmedämmung und Abdichtung wird gesondert
vergütet.
Menge: 12,000 St

**01.02.0028 Ablauf Ablaufsieb Flachdach Freispiegelentw. PP DN100 Aufstockel. H 160 mm wärmegedämmt**
STLB-Bau 2026-04 021
Ablauf mit Ablaufsieb für Flachdach, als
Flächenablauf, für
Freispiegelentwässerung, aus Polypropylen (PP), DN 100,
2-teilig mit Aufstockelement für Dämmschichtdicken bis
160
mm, Auslauf senkrecht, mit Klebeflansch, Anschluss an
Abdichtung wird gesondert vergütet, wärmegedämmt.
Menge: 4,000 St

**01.02.0029 Anschluss Dachabdichtung Polymerbitumen-Schweißbahn Durchführung Durchm. 10 - 25 cm Klebeflansch Verstärkung**
STLB-Bau 2026-04 021
Anschluss der Abdichtung von Dächern, aus
Polymerbitumen-Schweißbahnen PYE - G 200 S5 mit
Glasgewebeeinlage 200 g/m2,
an runde Durchführung, Durchmesser über 10 bis 25 cm,
mit
Klebeflansch, einschl. Verstärkungslage, Untergrund
Beton.
Menge: 12,000 St

**01.02.0030 Anschluss Dachabdichtung 2lagig Polymerbitumen-Schweißbahn Durchführung L 2,6 m B 2 m Klebeflansch Verstärkung**
STLB-Bau 2026-04 021
Anschluss der Abdichtung von Dächern, 2-lagig, aus
Polymerbitumen-Schweißbahnen PYE - G 200 S5 mit
Glasgewebeeinlage 200 g/m2,
an eckige Durchführung,
lichte Länge '2,6' m,
lichte Breite '2' m, mit Klebeflansch, einschl.
Verstärkungslage,
Untergrund Bitumenbahn.
Menge: 4,000 St

**01.02.0031 Anschlageinr. Seilsicherung Stahl niro Wärmedämmhaube mind.4Nutzer Seil L 75 m H 35 - 45 cm**
STLB-Bau 2026-04 021
Anschlageinrichtung als Seilsicherungssystem, als
Stütze, aus
nichtrostendem Stahl, mit Wärmedämmhaube,
Anzahl Stützen '12' St,
mit allgemeiner bauaufsichtlicher Zulassung,
Ausstattungsklasse B DGUV, ausgelegt für die
gleichzeitige
Nutzung durch mind. 4 Personen,
mit Seil, aus nichtrostendem Stahl,
Länge '75' m, Höhe über Befestigungsfläche über 35 bis
45 cm,
für Flachdach,
max. zur Verfügung stehende Dachfläche '360' m2,
Befestigung
gemäß bauaufsichtlicher Zulassung, auf Beton.
Menge: 1,000 St

USt %: 19,00
